# Instandsetzung Markierung
Angebotsaufforderung (GAEB 90, DA83)
Vergabenummer: NOO-2026-0169
Währung: EUR
Auftraggeber: Autobahn GmbH des Bundes

## Instandsetzung Markierung
Datum: 01.06.26

### Abschnitt 01 Allgemeine Leistungen

#### Unterabschnitt 01.01 Baustelleneinrichtung

**01.01.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**01.01.0002 Baustelle räumen Sämtl. LV-Abschn.**
StL-Nr. 21910111201
Baustelle von allen Geräten, Anlagen, Einrichtungen und
dgl. räumen. Benutzte Flächen und Wege entsprechend dem
ursprünglichen Zustand herrichten. Soweit nicht für
bestimmte Leistungen für das Räumen der Baustelle gesonderte Positionen im Leistungsverzeichnis enthalten
sind, gilt die Pauschale
für alle Leistungen sämtlicher Abschnitte des Leistungsverzeichnisses.
Menge: 1,000 Psch
Zuordnung: 101

**01.01.0003 Prüfung fertige Leistung**
Abschluss eines Überwachungsvertrages und Durchführung
der Prüfung der fertigen Leistung im Neuzustand durch
eine von der BAST anerkannte Prüfstelle bzw. eines
anerkannnten Sachverständigen
Markierung Typ II
zu beurteilende Länge bis 5 km
Menge: 3,000 St

### Abschnitt 02 Verkehrssicherung

#### Unterabschnitt 02.01 Verkehrssicherung

**02.01.0001 Verk.sich. kürzerer Dauer durchf.*bew. Arbeitsst.*bis 4 Std. bei Tageslicht*Anordnung n. Unt. Geb. auf Nachweis**
StL-Nr. 22110513590391112
Verkehrssicherung an Arbeitsstellen von kürzerer Dauer
betriebsfertig aufbauen, vorhalten, warten, instand
setzen, betreiben und abbauen. Vorübergehende Verkehrssicherungsmaßnahmen durchführen.
Nach RSA, Regelplan 'DIII 1L für dreistreifige BAB'
Für bewegliche Arbeitsstelle.
Länge des Arbeitsbereiches 'Streckenbefahrung'
Gesamtdauer der Verkehrsführung bis 4 Std.
Bei Tageslicht.
Verkehrsrechtliche Anordnung nach Unterlagen des AG
einholen und zugehörige Unterlagen erstellen. Erforderliche Ortsbesichtigungen zur Erstellung der Planunterlagen für die verkehrsrechtliche Anordnung durchführen.
Anfallende Gebühren für verkehrsrechtliche Anordnung
werden auf Nachweis erstattet.
Menge: 1,000 St
Zuordnung: 105

**02.01.0002 Verk.sich. kürzerer Dauer durchf.*bew. Arbeitsst.*bis 4 Std. bei Tageslicht*Anordnung n. Unt. Geb. auf Nachweis**
StL-Nr. 22110513590391112
Verkehrssicherung an Arbeitsstellen von kürzerer Dauer
betriebsfertig aufbauen, vorhalten, warten, instand
setzen, betreiben und abbauen. Vorübergehende Verkehrssicherungsmaßnahmen durchführen.
Nach RSA, Regelplan 'DIII 1R für dreistreifige BAB'
Für bewegliche Arbeitsstelle.
Länge des Arbeitsbereiches 'Streckenbefahrung'
Gesamtdauer der Verkehrsführung bis 4 Std.
Bei Tageslicht.
Verkehrsrechtliche Anordnung nach Unterlagen des AG
einholen und zugehörige Unterlagen erstellen. Erforderliche Ortsbesichtigungen zur Erstellung der Planunterlagen für die verkehrsrechtliche Anordnung durchführen.
Anfallende Gebühren für verkehrsrechtliche Anordnung
werden auf Nachweis erstattet.
Menge: 1,000 St
Zuordnung: 105

**02.01.0003 Verk.sich. kürzerer Dauer durchf.*stat. Arbeitsst.*über 4 bis 8 Std. bei Dunkelheit*Anordnung n. Unt. Geb. auf Nachweis**
StL-Nr. 22110513590192212
Verkehrssicherung an Arbeitsstellen von kürzerer Dauer
betriebsfertig aufbauen, vorhalten, warten, instand
setzen, betreiben und abbauen. Vorübergehende Verkehrssicherungsmaßnahmen durchführen.
Nach RSA, Regelplan 'DIV/1L'
Für stationäre Arbeitsstelle.
Länge des Arbeitsbereiches '500 m'
Gesamtdauer der Verkehrsführung über 4 Std. bis 8 Std.
Bei Dunkelheit.
Verkehrsrechtliche Anordnung nach Unterlagen des AG
einholen und zugehörige Unterlagen erstellen. Erforderliche Ortsbesichtigungen zur Erstellung der Planunterlagen für die verkehrsrechtliche Anordnung durchführen.
Anfallende Gebühren für verkehrsrechtliche Anordnung
werden auf Nachweis erstattet.
Menge: 1,000 St
Zuordnung: 105

**02.01.0004 Verk.sich. kürzerer Dauer durchf.*stat. Arbeitsst.*über 4 bis 8 Std. bei Tageslicht*Anordnung n. Unt. Geb. auf Nachweis**
StL-Nr. 22110513590192112
Verkehrssicherung an Arbeitsstellen von kürzerer Dauer
betriebsfertig aufbauen, vorhalten, warten, instand
setzen, betreiben und abbauen. Vorübergehende Verkehrssicherungsmaßnahmen durchführen.
Nach RSA, Regelplan 'DIII 1R'
Für stationäre Arbeitsstelle.
Länge des Arbeitsbereiches '500 m'
Gesamtdauer der Verkehrsführung über 4 Std. bis 8 Std.
Bei Tageslicht.
Verkehrsrechtliche Anordnung nach Unterlagen des AG
einholen und zugehörige Unterlagen erstellen. Erforderliche Ortsbesichtigungen zur Erstellung der Planunterlagen für die verkehrsrechtliche Anordnung durchführen.
Anfallende Gebühren für verkehrsrechtliche Anordnung
werden auf Nachweis erstattet.
Menge: 1,000 St
Zuordnung: 105

**02.01.0005 Verk.sich. kürzerer Dauer durchf.*stat. Arbeitsst.*über 4 bis 8 Std. bei Dunkelheit*Anordnung n. Unt. Geb. auf Nachweis**
StL-Nr. 22110513590192212
Verkehrssicherung an Arbeitsstellen von kürzerer Dauer
betriebsfertig aufbauen, vorhalten, warten, instand
setzen, betreiben und abbauen. Vorübergehende Verkehrssicherungsmaßnahmen durchführen.
Nach RSA, Regelplan 'DIV 1R'
Für stationäre Arbeitsstelle.
Länge des Arbeitsbereiches '500 m'
Gesamtdauer der Verkehrsführung über 4 Std. bis 8 Std.
Bei Dunkelheit.
Verkehrsrechtliche Anordnung nach Unterlagen des AG
einholen und zugehörige Unterlagen erstellen. Erforderliche Ortsbesichtigungen zur Erstellung der Planunterlagen für die verkehrsrechtliche Anordnung durchführen.
Anfallende Gebühren für verkehrsrechtliche Anordnung
werden auf Nachweis erstattet.
Menge: 1,000 St
Zuordnung: 105

**02.01.0006 Verk.sich. kürzerer Dauer durchf.*stat. Arbeitsst.*über 4 bis 8 Std. bei Tageslicht*Anordnung n. Unt. Geb. auf Nachweis**
StL-Nr. 22110513590192112
Verkehrssicherung an Arbeitsstellen von kürzerer Dauer
betriebsfertig aufbauen, vorhalten, warten, instand
setzen, betreiben und abbauen. Vorübergehende Verkehrssicherungsmaßnahmen durchführen.
Nach RSA, Regelplan 'D III 3'
Für stationäre Arbeitsstelle.
Länge des Arbeitsbereiches '500 m'
Gesamtdauer der Verkehrsführung über 4 Std. bis 8 Std.
Bei Tageslicht.
Verkehrsrechtliche Anordnung nach Unterlagen des AG
einholen und zugehörige Unterlagen erstellen. Erforderliche Ortsbesichtigungen zur Erstellung der Planunterlagen für die verkehrsrechtliche Anordnung durchführen.
Anfallende Gebühren für verkehrsrechtliche Anordnung
werden auf Nachweis erstattet.
Menge: 1,000 St
Zuordnung: 105

**02.01.0007 Verk.sich. kürzerer Dauer durchf.*bew. Arbeitsst.*über 4 bis 8 Std. bei Dunkelheit*Anordnung n. Unt. Geb. auf Nachweis**
StL-Nr. 22110513590392212
Verkehrssicherung an Arbeitsstellen von kürzerer Dauer
betriebsfertig aufbauen, vorhalten, warten, instand
setzen, betreiben und abbauen. Vorübergehende Verkehrssicherungsmaßnahmen durchführen.
Nach RSA, Regelplan 'DIV 3'
Für bewegliche Arbeitsstelle.
Länge des Arbeitsbereiches '3000 m'
Gesamtdauer der Verkehrsführung über 4 Std. bis 8 Std.
Bei Dunkelheit.
Verkehrsrechtliche Anordnung nach Unterlagen des AG
einholen und zugehörige Unterlagen erstellen. Erforderliche Ortsbesichtigungen zur Erstellung der Planunterlagen für die verkehrsrechtliche Anordnung durchführen.
Anfallende Gebühren für verkehrsrechtliche Anordnung
werden auf Nachweis erstattet.
Menge: 2,000 St
Zuordnung: 105

**02.01.0008 Verk.sich. kürzerer Dauer durchf.*stat. Arbeitsst.*über 4 bis 8 Std. bei Dunkelheit*Anordnung n. Unt. Geb. auf Nachweis**
StL-Nr. 22110513590192212
Verkehrssicherung an Arbeitsstellen von kürzerer Dauer
betriebsfertig aufbauen, vorhalten, warten, instand
setzen, betreiben und abbauen. Vorübergehende Verkehrssicherungsmaßnahmen durchführen.
Nach RSA, Regelplan 'DIV 3 auf BAB mit 4 Fahrstreifen'
Für stationäre Arbeitsstelle.
Länge des Arbeitsbereiches '2000 m'
Gesamtdauer der Verkehrsführung über 4 Std. bis 8 Std.
Bei Dunkelheit.
Verkehrsrechtliche Anordnung nach Unterlagen des AG
einholen und zugehörige Unterlagen erstellen. Erforderliche Ortsbesichtigungen zur Erstellung der Planunterlagen für die verkehrsrechtliche Anordnung durchführen.
Anfallende Gebühren für verkehrsrechtliche Anordnung
werden auf Nachweis erstattet.
Menge: 3,000 St
Zuordnung: 105

**02.01.0009 Verk.sich. kürzerer Dauer durchf.*stat. Arbeitsst.*über 4 bis 8 Std. bei Dunkelheit*Anordnung n. Unt. Geb. auf Nachweis**
StL-Nr. 22110513590192212
Verkehrssicherung an Arbeitsstellen von kürzerer Dauer
betriebsfertig aufbauen, vorhalten, warten, instand
setzen, betreiben und abbauen. Vorübergehende Verkehrssicherungsmaßnahmen durchführen.
Nach RSA, Regelplan 'D IV/2 auf BAB mit 4 Fahrstreifen'
Für stationäre Arbeitsstelle.
Länge des Arbeitsbereiches '2000 m'
Gesamtdauer der Verkehrsführung über 4 Std. bis 8 Std.
Bei Dunkelheit.
Verkehrsrechtliche Anordnung nach Unterlagen des AG
einholen und zugehörige Unterlagen erstellen. Erforderliche Ortsbesichtigungen zur Erstellung der Planunterlagen für die verkehrsrechtliche Anordnung durchführen.
Anfallende Gebühren für verkehrsrechtliche Anordnung
werden auf Nachweis erstattet.
Menge: 3,000 St
Zuordnung: 105

**02.01.0010 Verk.sich. kürzerer Dauer durchf.*stat. Arbeitsst.*über 4 bis 8 Std. bei Dunkelheit*Anordnung n. Unt. Geb. auf Nachweis**
StL-Nr. 22110513590192212
Verkehrssicherung an Arbeitsstellen von kürzerer Dauer
betriebsfertig aufbauen, vorhalten, warten, instand
setzen, betreiben und abbauen. Vorübergehende Verkehrssicherungsmaßnahmen durchführen.
Nach RSA, Regelplan 'D IV/3 auf BAB mit 4 Fahrstreifen'
Für stationäre Arbeitsstelle.
Länge des Arbeitsbereiches '2000 m'
Gesamtdauer der Verkehrsführung über 4 Std. bis 8 Std.
Bei Dunkelheit.
Verkehrsrechtliche Anordnung nach Unterlagen des AG
einholen und zugehörige Unterlagen erstellen. Erforderliche Ortsbesichtigungen zur Erstellung der Planunterlagen für die verkehrsrechtliche Anordnung durchführen.
Anfallende Gebühren für verkehrsrechtliche Anordnung
werden auf Nachweis erstattet.
Menge: 1,000 St
Zuordnung: 105

**02.01.0011 Verk.sich. kürzerer Dauer durchf.*stat. Arbeitsst.*über 4 bis 8 Std. bei Dunkelheit*Anordnung n. Unt. Geb. auf Nachweis**
StL-Nr. 22110513590192212
Verkehrssicherung an Arbeitsstellen von kürzerer Dauer
betriebsfertig aufbauen, vorhalten, warten, instand
setzen, betreiben und abbauen. Vorübergehende Verkehrssicherungsmaßnahmen durchführen.
Nach RSA, Regelplan 'D IV/2 auf BAB mit 4 Fahrstreifen'
Für stationäre Arbeitsstelle.
Länge des Arbeitsbereiches '1000 m'
Gesamtdauer der Verkehrsführung über 4 Std. bis 8 Std.
Bei Dunkelheit.
Verkehrsrechtliche Anordnung nach Unterlagen des AG
einholen und zugehörige Unterlagen erstellen. Erforderliche Ortsbesichtigungen zur Erstellung der Planunterlagen für die verkehrsrechtliche Anordnung durchführen.
Anfallende Gebühren für verkehrsrechtliche Anordnung
werden auf Nachweis erstattet.
Menge: 1,000 St
Zuordnung: 105

**02.01.0012 Verk.sich. kürzerer Dauer durchf.*stat. Arbeitsst.*über 4 bis 8 Std. bei Dunkelheit*Anordnung n. Unt. Geb. auf Nachweis**
StL-Nr. 22110513590192212
Verkehrssicherung an Arbeitsstellen von kürzerer Dauer
betriebsfertig aufbauen, vorhalten, warten, instand
setzen, betreiben und abbauen. Vorübergehende Verkehrssicherungsmaßnahmen durchführen.
Nach RSA, Regelplan 'DIV 2'
Für stationäre Arbeitsstelle.
Länge des Arbeitsbereiches '3000 m'
Gesamtdauer der Verkehrsführung über 4 Std. bis 8 Std.
Bei Dunkelheit.
Verkehrsrechtliche Anordnung nach Unterlagen des AG
einholen und zugehörige Unterlagen erstellen. Erforderliche Ortsbesichtigungen zur Erstellung der Planunterlagen für die verkehrsrechtliche Anordnung durchführen.
Anfallende Gebühren für verkehrsrechtliche Anordnung
werden auf Nachweis erstattet.
Menge: 1,000 St
Zuordnung: 105

**02.01.0013 Verk.sich. kürzerer Dauer durchf.*bew. Arbeitsst.*über 4 bis 8 Std. bei Dunkelheit*Anordnung n. Unt. Geb. auf Nachweis**
StL-Nr. 22110513590392212
Verkehrssicherung an Arbeitsstellen von kürzerer Dauer
betriebsfertig aufbauen, vorhalten, warten, instand
setzen, betreiben und abbauen. Vorübergehende Verkehrssicherungsmaßnahmen durchführen.
Nach RSA, Regelplan 'DIV 2'
Für bewegliche Arbeitsstelle.
Länge des Arbeitsbereiches '3000 m'
Gesamtdauer der Verkehrsführung über 4 Std. bis 8 Std.
Bei Dunkelheit.
Verkehrsrechtliche Anordnung nach Unterlagen des AG
einholen und zugehörige Unterlagen erstellen. Erforderliche Ortsbesichtigungen zur Erstellung der Planunterlagen für die verkehrsrechtliche Anordnung durchführen.
Anfallende Gebühren für verkehrsrechtliche Anordnung
werden auf Nachweis erstattet.
Menge: 2,000 St
Zuordnung: 105

*Hinweis*
bis OZ 02.01.0016
Vergütung für zusätzliche Beschilderung und
Warneinrichtungen, die über den Umfang der Regelpläne
hinaus erforderlich sind.

**02.01.0014 Absp.g.,Warneinr. aufb.,abb.u.vorh. Leitkegel H 750mm*bis 2 Tage**
StL-Nr. 22110541507000001
Absperrgerät oder Warneinrichtung betriebsfertig aufbauen, vorhalten, warten, instand setzen, betreiben und
abbauen. Vorübergehende Verkehrssicherungsmaßnahmen
durchführen. Die Kontrolle wird gesondert vergütet.
Leitkegel Höhe 750 mm.
Einsatzzeit bis 2 Tage.
Menge: 50,000 St
Zuordnung: 105

**02.01.0015 Absp.g.,Warneinr. aufb.,abb.u.vorh. Pfeilbake eins.*Typ RA2 eins. Dauerlicht*Versorg. Wahl AN bis 2 Tage**
StL-Nr. 22110541503210101
Absperrgerät oder Warneinrichtung betriebsfertig aufbauen, vorhalten, warten, instand setzen, betreiben und
abbauen. Vorübergehende Verkehrssicherungsmaßnahmen
durchführen. Die Kontrolle wird gesondert vergütet.
Pfeilbake Größe 1000 x 250 mm einseitig.
Mit retroreflektierender Folie Klasse RA2.
Mit 1 Richtstrahler einseitig, gelbes Dauerlicht, WL1.
Energieversorgung nach Wahl des AN.
Einsatzzeit bis 2 Tage.
Menge: 100,000 St
Zuordnung: 105

**02.01.0016 Verkehrsschild aufb., abb., vorh.*Größe 1 Typ RA2*flach*Höhe 1,50 m bis 2 Tage**
StL-Nr. 22110520891210201
Verkehrsschild aufbauen, vorhalten, warten, instand
setzen und abbauen. Aufstellvorrichtung nach statischen
Erfordernissen. Vorübergehende Verkehrssicherungsmaßnahmen durchführen. Die Kontrolle wird gesondert
vergütet.
Verkehrsschild '1500 x 1000 mm'
Größe 1.
Retroreflektierend mit Folie Klasse RA2.
Schild = flach.
Aufstellhöhe über der Verkehrsfläche = 1,50 m.
Einsatzzeit bis 2 Tage.
Menge: 2,000 St
Zuordnung: 105

*Hinweis*
Position gilt für Verkehrsführungen bei denen ein
RSA-Regelplan als VZ-Plan für die Darstellung der
Verkehrssituation nicht ausreichend ist.

**02.01.0017 Verkehrszeichenplan ausstellen**
Verkehrszeichenpläne für Verkehrsführungen anfertigen
und der zuständigen Verkehrsbehörde zur Prüfung und
Anordnung einreichen.
Die Unterlagen sind der Verkehrsbehörde mit der Antrag
auf VAo einzureichen.
Nach Einarbeitung der Prüfauflagen sind die Pläne der
Verkehrsbehörde in 2-facher Ausfertigung (farbig) zu
übergeben.
Menge: 3,000 St

**02.01.0018 Vollsperrung Ast VF einrichten**
Vollsperrung im AD Potsdam für Ast VF (FR AS Ferch - AS
Glindow) aufbauen, vorhalten, betreiben abbauen und
beseitigen
Arbeitsbereich auf der A10 ist mit einer VkD
abgesperrt.
Vergütet wird der Mehraufwand zu einer VkD gemäß RSA
Regelplan DIV 2
Menge: 1,000 St

**02.01.0019 Umleitungsstrecke einrichten**
Umleitungsbeschilderung/Zusatzbeschilderung im Bereich
der BAB und im nachgeordneten  Netz für die Sperrung
Ast VF (AD Potsdam, FR AS Ferch - AS Glindow) aufbauen,
vorhalten, umstellen, betreiben, abbauen und
beseitigen.
Die Umleitung erfolgt über die A9 zur AS
Beelitz-Heilstätten, Wenden, Zurück über die A9 zum AD
Potsdam und Einfahrt in den Ast NE (AD Potsdam FR AS
Beelitz-Heilstätten - AS Glindow).
Die gesamte Beleuchtung wird elektrisch betrieben.
Verkehrsrechtliche Anordnung nach Unterlagen des AG
einholen und zugehörige Unterlagen erstellen.
Mit der Pauschale sind sämtliche Materialien (Schilder,
Aufstellvorrichtungen, Absperrvorrichtungen etc.)
abgegolten.
Menge: 1,000 St

### Abschnitt 03 Markierung

#### Unterabschnitt 03.01 Entfernen der Markierung

*Hinweis*
bis OZ 03.01.0006
Ausführung in Teilabschnitten

**03.01.0001 Längsmarkierung entfernen durchg.Fb.begr.*Breite 0,30 m Folie*a.Asphaltdecksch. Erneuer.d.Mark.*Wasserhochdruck Abf.d. Verw.zuf.**
StL-Nr. 22113100514412201
Längsmarkierung einschl. evtl. Sperrflächenumrandung
entfernen. Abgerechnet wird der entfernte Strich, bei
Doppelstrichen zwei Striche.
Durchgehender Strich als Fahrbahnbegrenzung.
Strichbreite = 0,30 m.
Markierungsstoffart = Folie.
Auf Asphaltdeckschicht.
Entfernen für Erneuerung der Markierung.
Durch Wasserhochdruckverfahren.
Abfall aufnehmen und nach Wahl des AN verwerten.
Menge: 4000,000 m
Zuordnung: 131

**03.01.0002 Längsmarkierung entfernen durchg.Fb.begr.*Breite 0,30 m*a.Asphaltdecksch. Erneuer.d.Mark.*Wasserhochdruck Abf.d. Verw.zuf.**
StL-Nr. 22113100514912201
Längsmarkierung einschl. evtl. Sperrflächenumrandung
entfernen. Abgerechnet wird der entfernte Strich, bei
Doppelstrichen zwei Striche.
Durchgehender Strich als Fahrbahnbegrenzung.
Strichbreite = 0,30 m.
Markierungsstoffart 'Kaltspritzplastik mitAgglomeraten'
Auf Asphaltdeckschicht.
Entfernen für Erneuerung der Markierung.
Durch Wasserhochdruckverfahren.
Abfall aufnehmen und nach Wahl des AN verwerten.
Menge: 2300,000 m
Zuordnung: 131

**03.01.0003 Längsmarkierung entfernen Leitlinie 1zu2*Breite 0,15 m Folie*a.Asphaltdecksch. Erneuer.d.Mark.*Wasserhochdruck Abf.d. Verw.zuf.**
StL-Nr. 22113100532412201
Längsmarkierung einschl. evtl. Sperrflächenumrandung
entfernen. Abgerechnet wird der entfernte Strich, bei
Doppelstrichen zwei Striche.
Unterbrochener Strich; Verhältnis Strich/Lücke 1 zu 2
als Leitlinie.
Strichbreite = 0,15 m.
Markierungsstoffart = Folie.
Auf Asphaltdeckschicht.
Entfernen für Erneuerung der Markierung.
Durch Wasserhochdruckverfahren.
Abfall aufnehmen und nach Wahl des AN verwerten.
Menge: 5400,000 m
Zuordnung: 131

**03.01.0004 Sonstige Markierung entfernen Sperrfläche*Breite 0,50 m Plastik*a.Asphaltdecksch. Erneuer.d.Mark.*Wasserhochdruck Abf.d. Verw.zuf.**
StL-Nr. 22113101025312201
Sonstige Markierung wie Quermarkierung, Schrägstrich
der Sperrfläche oder Parkmarkierung entfernen. Abgerechnet wird der entfernte Strich.
Schrägstrich der Sperrfläche.
Strichbreite = 0,50 m.
Markierungsstoffart = Plastikmasse.
Auf Asphaltdeckschicht.
Entfernen für Erneuerung der Markierung.
Durch Wasserhochdruckverfahren.
Abfall aufnehmen und nach Wahl des AN verwerten.
Menge: 10,000 m
Zuordnung: 131

**03.01.0005 Markierungszeichen entfernen Folie*a.Asphaltdecksch. Erneuer.d.Mark.*Wasserhochdruck Abf.d. Verw.zuf.**
StL-Nr. 221131015412201
Markierungszeichen entfernen. Abgerechnet wird die entfernte markierte Fläche. Bei Pfeil, Buchstabe, Ziffer,
Verkehrsschild und Piktogramm ergibt sich die Fläche
aus dem kleinsten umschließenden Rechteck.
Markierungsstoffart = Folie.
Auf Asphaltdeckschicht.
Entfernen für Erneuerung der Markierung.
Durch Wasserhochdruckverfahren.
Abfall aufnehmen und nach Wahl des AN verwerten.
Menge: 10,000 m2
Zuordnung: 131

**03.01.0006 Längsmarkierung entfernen*Breite 0,15 m Folie*a.Asphaltdecksch. Erneuer.d.Mark.*Wasserhochdruck Abf.d. Verw.zuf.**
StL-Nr. 22113100592412201
Längsmarkierung einschl. evtl. Sperrflächenumrandung
entfernen. Abgerechnet wird der entfernte Strich, bei
Doppelstrichen zwei Striche.
Markierung 'Teillängen bis 1 m'
Strichbreite = 0,15 m.
Markierungsstoffart = Folie.
Auf Asphaltdeckschicht.
Entfernen für Erneuerung der Markierung.
Durch Wasserhochdruckverfahren.
Abfall aufnehmen und nach Wahl des AN verwerten.
Menge: 80,000 m
Zuordnung: 131

#### Unterabschnitt 03.02 Erneuerung der Markierung

*Hinweis*
bis OZ 03.02.0011
Ausführung in Teilflächen

**03.02.0001 Markierungsfläche reinigen von Hand**
StL-Nr. 22113111003
Fläche für Markierung reinigen. Kehrgut aufnehmen und
nach Wahl des AN verwerten. Abgerechnet wird die zu
markierende Fläche. Bei Pfeil, Buchstabe, Ziffer, Verkehrsschild, und Piktogramm ergibt sich die Fläche aus
dem kleinsten umschließenden Rechteck.
Reinigung von Hand.
Menge: 3000,000 m2
Zuordnung: 131

**03.02.0002 Markierungsfläche trocknen**
StL-Nr. 221131105
Fläche für Markierung schonend trocknen. Abgerechnet
wird die zu markierende Fläche. Bei Pfeil, Buchstabe,
Ziffer, Verkehrsschild und Piktogramm ergibt sich die
Fläche aus dem kleinsten umschließenden Rechteck.
Menge: 3000,000 m2
Zuordnung: 131

**03.02.0003 Längsmarkierung Typ II herstellen durchg.Fb.begr.*Breite 0,30 m mit Vormarkierung*Folie profiliert P 7*nicht grob.Decke**
StL-Nr. 22113150514182922
Längsmarkierung Typ II einschl. evtl.
Sperrflächenumrandung als endgültige Markierung herstellen. Abgerechnet wird der markierte Strich, bei
Doppelstrichen zwei Striche.
Durchgehend als Fahrbahnbegrenzung.
Strichbreite = 0,30 m.
Strich mit Vormarkierung.
Markierungssystem aus Folie.
Als profiliertes System nach Unterlagen des AG.
Schichtdicke '2,5 cm, Applikation auf heißer
Ausgleichsmasse'
Verkehrsklasse = P 7.
Markierung auf nicht grobstrukturierter Asphaltdeckschicht.
Menge: 80,000 m
Zuordnung: 131

**03.02.0004 Längsmarkierung Typ II herstellen durchg.Fb.begr.*Breite 0,30 m mit Vormarkierung*Folie profiliert P 7*nicht grob.Decke**
StL-Nr. 22113150514182922
Längsmarkierung Typ II einschl. evtl.
Sperrflächenumrandung als endgültige Markierung herstellen. Abgerechnet wird der markierte Strich, bei
Doppelstrichen zwei Striche.
Durchgehend als Fahrbahnbegrenzung.
Strichbreite = 0,30 m.
Strich mit Vormarkierung.
Markierungssystem aus Folie.
Als profiliertes System nach Unterlagen des AG.
Schichtdicke '2,5 mm, Applikation auf heißer
Ausgleichsmasse'
Verkehrsklasse = P 7.
Markierung auf nicht grobstrukturierter Asphaltdeckschicht.
Menge: 60,000 m
Zuordnung: 131

**03.02.0005 Längsmarkierung Typ II herstellen Leitlinie 1 zu 2*Breite 0,15 m mit Vormarkierung*Folie profiliert P 7*nicht grob.Decke**
StL-Nr. 22113150532182922
Längsmarkierung Typ II einschl. evtl.
Sperrflächenumrandung als endgültige Markierung herstellen. Abgerechnet wird der markierte Strich, bei
Doppelstrichen zwei Striche.
Unterbrochen; Verhältnis Strich/Lücke 1 zu 2 als Leitlinie.
Strichbreite = 0,15 m.
Strich mit Vormarkierung.
Markierungssystem aus Folie.
Als profiliertes System nach Unterlagen des AG.
Schichtdicke '2,5 mm, Applikation auf heißer
bituminöser
Ausgleichsmasse'
Verkehrsklasse = P 7.
Markierung auf nicht grobstrukturierter Asphaltdeckschicht.
Menge: 50,000 m
Zuordnung: 131

**03.02.0006 Längsmarkierung Typ II herstellen durchg.Fb.begr.*Breite 0,30 m mit Vormarkierung*Folie profiliert P 7*grobstr. Decke**
StL-Nr. 22113150514182921
Längsmarkierung Typ II einschl. evtl.
Sperrflächenumrandung als endgültige Markierung herstellen. Abgerechnet wird der markierte Strich, bei
Doppelstrichen zwei Striche.
Durchgehend als Fahrbahnbegrenzung.
Strichbreite = 0,30 m.
Strich mit Vormarkierung.
Markierungssystem aus Folie.
Als profiliertes System nach Unterlagen des AG.
Schichtdicke '2,5 mm, Applikation auf heißer
bituminöser Ausgleichsmasse'
Verkehrsklasse = P 7.
Markierung auf grobstrukturierter Asphaltdeckschicht.
Menge: 6300,000 m
Zuordnung: 131

**03.02.0007 Längsmarkierung Typ II herstellen Leitlinie 1 zu 2*Breite 0,15 m mit Vormarkierung*Folie profiliert P 7*grobstr. Decke**
StL-Nr. 22113150532182921
Längsmarkierung Typ II einschl. evtl.
Sperrflächenumrandung als endgültige Markierung herstellen. Abgerechnet wird der markierte Strich, bei
Doppelstrichen zwei Striche.
Unterbrochen; Verhältnis Strich/Lücke 1 zu 2 als Leitlinie.
Strichbreite = 0,15 m.
Strich mit Vormarkierung.
Markierungssystem aus Folie.
Als profiliertes System nach Unterlagen des AG.
Schichtdicke '2,5 mm, Applikation auf heißer
bituminöser Ausgleichsmasse'
Verkehrsklasse = P 7.
Markierung auf grobstrukturierter Asphaltdeckschicht.
Menge: 5400,000 m
Zuordnung: 131

**03.02.0008 Längsmarkierung Typ II herstellen*Breite 0,15 m mit Vormarkierung*Folie profiliert P 7*grobstr. Decke**
StL-Nr. 22113150592182921
Längsmarkierung Typ II einschl. evtl.
Sperrflächenumrandung als endgültige Markierung herstellen. Abgerechnet wird der markierte Strich, bei
Doppelstrichen zwei Striche.
Markierung 'Teillängen bis 1 m'
Strichbreite = 0,15 m.
Strich mit Vormarkierung.
Markierungssystem aus Folie.
Als profiliertes System nach Unterlagen des AG.
Schichtdicke '2,5 mm, Applikation auf heißer bitumnöser
Ausgelichsmasse'
Verkehrsklasse = P 7.
Markierung auf grobstrukturierter Asphaltdeckschicht.
Menge: 80,000 m
Zuordnung: 131

**03.02.0009 Sperrflächenmarkierung Typ II herst Breite 0,50 m*mit Vormarkierung Kaltplastikmasse*grobe Nachstreum.*P 7 grobstr. Decke**
StL-Nr. 22113151531619201
Sperrfläche als Schrägstrichgatter Typ II als endgültige Markierung herstellen. Abgerechnet wird der markierte Strich.
Strichbreite = 0,50 m.
Strich mit Vormarkierung.
Markierungssystem aus reaktivem Stoff, nicht spritzbar
(Kaltplastikmasse).
Als System mit groben Nachstreumitteln.
Schichtdicke '2,0 mm'
Verkehrsklasse = P 7.
Markierung auf grobstrukturierter Asphaltdeckschicht.
Menge: 10,000 m
Zuordnung: 131

**03.02.0010 Sonstiges Mark.zeichen Typ II herst*mit Vormarkierung Folie grobstr. Decke**
StL-Nr. 221131530913091
Sonstiges Markierungszeichen Typ II als endgültige Markierung nach Unterlagen des AG herstellen. Verkehrsklasse P 7.
Markierungszeichen 'Pfeil'
Mit Vormarkierung.
Markierungssystem aus Folie.
Schichtdicke '2,5 mm'
Markierung auf grobstrukturierter Asphaltdeckschicht.
Menge: 10,000 St
Zuordnung: 131

**03.02.0011 Pfeilmarkierung Typ II herstellen*mit Vormarkierung Länge 7,50 m*Folie*grobstr. Decke**
StL-Nr. 22113152091330901
Pfeilmarkierung Typ II als endgültige Markierung herstellen.  Verkehrsklasse P 7.
Markierungszeichen 'geradeaus oder rechts ab'
Mit Vormarkierung.
Länge = 7,50 m.
Markierungssystem aus Folie.
Schichtdicke '2,5 mm, Applikation auf heißer
bituminöser Ausgleichsmasse'
Markierung auf grobstrukturierter Asphaltdeckschicht.
Menge: 10,000 St
Zuordnung: 131

USt %: 19,00
